# MCG Marie Curie Gymnasium
Angebotsaufforderung (GAEB 90, DA83)
Währung: EUR
Auftraggeber: Landkreis Oberhavel Adolf-Dechert-Straße 1 16515 Oranienburg

## LOS 03, Rohbau, ab EG

### 03 LOS 03, Rohbau, ab EG

*Hinweis*
1. Angaben zur Baustelle
Bei dem Bauvorhaben handelt es sich um den
Erweiterungsneubau des Marie-Curie-Gymnasiums, Waldstr.
1a, 16540 Hohen Neuendorf.

Das zukünftige Gebäude ist dreigeschossig und
teilunterkellert. Während der Bauarbeiten ist das
angrenzende Gymnasium in voller Nutzung, das Baufeld
ist jedoch unabhängig erschlossen und zugänglich.

Der AN hat den laufenden Betrieb der Schule zu
berücksichtigen!
Dies betrifft den Staub- und Lärmschutz, sowie die
Sicherung der Verkehrswege, Baustelleneinzäunung etc.

Der Bestandsbau ist im Bereich der Anschlussfuge
besondes zu sichern. Dies gilt vor Allem für
Zwischensicherungen gegen Regenwasser!
Der AN hat dies mit Angebotsabgabe zu berücksichtigen.

1.1 Vorhandene öffentliche Verkehrswege
Die Baustelle ist über das öffentliche Straßennetz und
die errichtete Baustraße zu erreichen (Waldstraße).
Innerhalb der Baustelle sind keine öffentlichen
Wege/Straßen vorhanden.
Verkehrsbehinderungen auf der öffentlichen Straße
dürfen nicht auftreten.
Die Schulwegsicherung ist uneingeschränkt vom AN zu
gewährleisten!

Vom AG wird ein Sicherheitsposten eingesetzt. Beim
Sicherheitsposten sind die Baustellenanfahrten
anzumelden- ein Zeitfenster ist zu buchen. Der
Unternehmer ist dafür verantwortlich, dass bei
Benutzung der Zu- und Abfahrt zur Baustelle der
Fußgängerverkehr auf dem Bürgersteig geregelt wird. Es
gibt keine Parkmöglichkeiten auf der Baustelle.
Materialanlieferung sind sofort abzuladen (just in
time) und in das Gebäude zu verbringen.
Parkmöglichkeiten für Baustellen- und Lieferverkehr
sind in der Umgebung der Baustelle nicht vorhanden.

Gemäß gültiger VAO ist zu folgenden Tageszeiten
(Schulbetrieb) kein Anlieferverkehr möglich:

07.00 - 08.00 Uhr und
13.00 - 13.30 Uhr und
14.30 - 15.30 Uhr

Durch Los 01, Baustelleeinrichtung, wird arbeitstäglich
ein Sicherungsposten gestellt. Beim Sicherungsposten
sind die Anlieferungen 3 Werktage vorher mit einem
Zeitfenster anzumelden. Vom Sicherungspsten ist die
Bestätigung des angemeldeten Zeitfensters einzuholen.
Wartezeiten bei Anliefrungen können nicht
ausgeschlossen werden und sind in der Kalkulaton mit zu
berücksichtigen.

Diese v.g. spezifischen Randbedingungen sind in die
Einheitspreise (EP) mit einzukalkulieren.

Vom Auftragnehmer verursachte Verschmutzungen und
Beschädigungen der Fahrbahn,
von Wegen und anderem Gelände sind unverzüglich,
spätestens als Tagwerkabschluss
auf seine Kosten zu beseitigen.

Der Bieter hat sich zu den örtlichen Gegebenheiten vor
Ort, vor Abgabe des Angebotes informiert.

1.2 Gelände
Die Geländeoberfläche ist nur teilweise befestigt und
wird nach Abschluss der Arbeiten
gem. Außenanlagenplanung hergerichtet. Davon unbenommen
werden Erdarbeiten im Rahmen der Gründung erforderlich
und sind vorab im Zuge der Gründungsarbeiten (Los 02)
geleistet worden.
Schnittstelle im Erdbau ist ein Verfüllungsplanum des
Geländes 2m umlaufend bei ca. 30cm unter OK Sohlplatte.

1.3 Vorhandene Leistungen und Bauteile
Die nachfolgend beschriebenen Leistungen Los 03
beginnen ab OK Sohlplatte bzw. OK KG-Decke, welche
bereits in LOS 02 vollständig hergestellt wurden.
Die Baustelleneinrichtung wurde in Los 01
vergeben/erbracht.

1.4 Schulgebäude
Das Betreten des Schulgebäudes ist für die Mitarbeiter
des AN grundsätzlich untersagt. Ausnahmen, welche durch
den Arbeitsablauf begründet sind, sind bei der
Objektüberwachung anzumelden und abzustimmen. In diesem
Fall haben sich die Mitarbeiter des AN grundsätzlich
nur in dem von den Arbeiten unmittelbar betroffenen
Bereichen des Schulgebäudes aufzuhalten.

2. Schnittstelle zu anderen Gewerken
Bei der Ausführung der ausgeschriebenen Leistungen ist
mit gleichzeitigen Bauausführungen weiterer Gewerke zu
rechnen. Für das Gewerk Rohbau, Los 03, betrifft dies
zum Beispiel folgende Gewerke:
- Erdbau (z.B. Leitungsgräben)
- Baustelleneinrichtung
- Gerüstbau
- div. Ausbaugewerke
- Haustechnik-Gewerke
- Außenanlagenbau

Absprachen über Arbeitsdurchführung zwischen den
ausführenden Firmen vor Ort haben rechtzeitig vor
Arbeitsbeginn und während der Arbeiten direkt
untereinander zu erfolgen. Dies gilt auch und
insbesondere bei Abwesenheit der Objektüberwachung
(OÜ). Prinzipiell gilt, dass der Auftragnehmer eng mit
allen anderen am Bau tätigen Firmen, sofern ihre
Arbeiten die des Auftragnehmers betreffen bzw.
tangieren, zusammenzuarbeiten hat.

3. Baustelleneinrichtung (BE)
Die Baustelleneinrichtung (BE) wird durch das Gewerk
"Baustelleneinrichtung" erstellt, über die gesamte
Bauzeit vorgehalten und nach Abschluss der Baumaßnahme
zurückgebaut.
Dies betrifft z.B. folgende Bestandteile der BE:
- Bauzaun, inkl. Toranlage
- Baustraße, inkl. Zufahrt
- Sanitärcontainer
- Besprechungscontainer, OÜ
- Baustromanschluss und -verteilung, sowie
Entnahmestellen
- Bauwasseranschluss und -verteilung, sowie
Entnahmestellen

Die Kosten für den Verbrauch von Baustrom und Bauwasser
trägt der Auftraggeber (AG).

Der Auftragnehmer hat die Baustelleneinrichtung für
seine eigene Leistung über die gesamte Bauzeit selbst
vorzuhalten. Dies ist in die entsprechenden Positionen
einzukalkulieren.

Alle Transportaufwendungen inkl. Bereitstellung von
Kränen und/oder Hebezeuge (inkl. deren Betrieb /
Kranführer) sind in den EP zu berücksichtigen.
Lagerflächen auf dem Grundstück stehen in begrenzter
Größe zur Verfügung und sind nur nach Abstimmung mit
der Objektüberwachung nutzbar.

4. Entsorgung
Die Abfall- und Schuttentsorgung ist unter Beachtung
des AbfG und der AbfRestÜberwV durchzuführen. Die
abgesammelten Materialien sind so zu befördern und zu
lagern, dass die Möglichkeit zur Abfallverwertung
genutzt werden kann.

Der AN hat den Nachweis der geordneten Entsorgung zu
führen. Die Nachweise müssen Informationen über
Abfallart, Menge (Wiegeschein o.Ä.) und
Entsorgungsstelle der entsorgten Materialien enthalten.
Anfallender Abfall bleibt Eigentum des AN.

5. Angaben zur Ausführung

5.1 Verständigung auf der Baustelle / Bausitzungen
Insbesondere aus Gründen der Sicherheit auf der
Baustelle muss während aller Arbeiten des
Auftragnehmers (AN) auf der Baustelle jederzeit,
arbeitstäglich, mindestens ein deutsch sprechender
Vertreter des AN anwesend sein, der bevollmächtigt ist,
Anordnungen der Objektüberwachung entgegen zu nehmen
und weisungsberechtigt die erforderlichen Maßnahmen
ergreifen kann.
Es finden wöchentliche Bausitzungen statt, zu denen
jede Baufirma nur den weisungs-und
unterschriftsberechtigten Fachbauleiter entsenden darf.
Die Teilnahme an den Bausitzungen ist Pflicht und vom
AN abzusichern.
Die ständige telefonische Erreichbarkeit des
bauleitenden Mitarbeiters ist auf der Baustelle sicher
zu stellen.
Weisungen der Objektüberwachung oder Behörden ist Folge
zu leisten. Der Fachbauleiter und Polier ist vor
Baubeginn schriftlich zu benennen.

5.2 Bautagebuch
Alle Mitarbeiter, auch Nachauftragnehmer, sind täglich
namentlich vor Beginn der Arbeiten im Bautagebuch pro
Schicht zu erfassen. Durch die beauftragten Firmen sind
zu Beginn der Arbeiten Mitarbeiterlisten bei der
Objektüberwachung einzureichen und entsprechend
Notwendigkeit zu aktualisieren. Das digitale Führen der
Bautagebuches ist möglich.

Während der Arbeiten ist ein Bautagebuch zu führen und
wöchentlich als Original an die Objektüberwachung
auszuhändigen. Mindestangaben sind:
- eingesetztes Personal
- Maschinen
- Temperatur
- Niederschlagsmenge
- bearbeitete Teilgebiete
- besondere Vorkommnisse wie Leitungsbeschädigungen
- weitere notwendige Eintragungen siehe
Leistungspositionen

5.3 Besondere Verkehrssicherung
Die vorhandenen baulichen Anlagen (Nachbarbebauungen)
sind vor Beschädigungen und Verunreinigungen zu
schützen. Staubentwicklung und Verschmutzungen außer-
und innerhalb des Gebäudes müssen weitgehend vermieden
werden.

Gehwege und Straßen (insbesondere die
Baustellenein-/ausfahrt) sind sauber zu halten und
täglich zu reinigen. Die Mehraufwendungen sind mit dem
Einheitspreis (EP) abgegolten.

Aufgrund der Errichtung des Erweiterungsbaus im
laufenden Schulbetrieb erfolgt eine gemeinsame Nutzung
der Zufahrtsstraße durch die ausführenden Firmen (zum
Baufeld) und durch die Schüler und Lehrer (zur Schule).
Dies ist bei der Kalkulation zu berücksichtigen.

Außerhalb der Baustelle liegende Gebäude und Anlagen
dürfen nicht mehr als unvermeidbar durch die
Baumaßnahmen beeinträchtigt werden. Maßnahmen, die ohne
entsprechende Beeinträchtigungen nicht durchführbar
sind, müssen vorher rechtzeitig mit allen Betroffenen
abgestimmt werden.

5.4 Terminplanung
Der Auftragnehmer muss bei seiner Kalkulation
grundsätzlich davon ausgehen, dass ein durchgängiges
Arbeiten aufgrund der Abhängigkeiten von anderen
Gewerken nicht gewährleistet ist. Mehrmaliges Anreisen
und abschnittsweise Leistungserfüllung ist nicht
vermeidbar und in die EP einzukalkulieren!

Der AN hat seine Materialbeschaffungen anhand der
Terminplanung und der konkreten Baustellenbedingungen
zu organisieren. Mengen sind vor Bestellung
grundsätzlich am Bau zu prüfen. Kostenintensive
Materialien sind nur nach vorheriger Abstimmung mit dem
Bauherrn bzw. dem Objektüberwacher zu bestellen.

Der AN ist zur Koordinierung seiner Leistungen
verpflichtet. Kosten für Änderungen oder Mehrkosten,
die durch eine mangelhafte Koordination entstehen,
gehen zu Lasten des Auftragnehmers!

Durch den AN ist in Rücksprache mit dem AG und der OÜ
ein Bauablaufplan (BAP) zu erstellen. Der BAP ist vor
Baubeginn der OÜ (Objektüberwachung) in Papier und
digtal zu übergeben.

5.5 Nebenleistungen
Umliegende Gebäudeabschnitte und angrenzenden Bauteile
sind bei den Arbeiten vor Verschmutzung und
Beschädigungen zu schützen. Vorhandene Verschmutzungen
sind vorab  im Rahmen der Vorleistungsprüfung der
Objektüberwachung schriftlich anzuzeigen!
Der Schutz der ausgeführten Leistungen bis zur Übergabe
des Bauvorhabens an den Bauherren obliegt dem
Auftragnehmer. Die Wahl der Schutzmittel liegt ihm
frei.
Der AN hat Nebenleistungen aus dem Bereich des
Arbeitsschutzes berücksichtigt und in die Positionen
einkalkuliert.

6. Sonstiges
6.1 Rauchverbot
Auf dem gesamten Grundstück herrscht striktes
Rauchverbot. Dies gilt insbesondere im Gebäude!

6.2 Brandschutz / Unfallschutz
Auf der Baustelle sind alle einschlägigen Brandschutz-
und Unfallverhütungsvorschriften zu beachten.
Vorbeugende Schutzmaßnahmen und Brandschutzmaßnahmen
gehören zu den Pflichten des Auftragnehmers. Schweißen,
Brennen, und andere thermische Verfahren sind verboten
und Trennarbeiten z.B. durch Sägen zu realisieren. Im
begründeten Ausnahmefall sind thermische Verfahren nur
nach Erteilung eines Schweißerlaubnisscheines durch die
Objektüberwachung zulässig.

6.3 Beräumung Baustelle
Die Arbeitsplätze sind täglich nach Beendigung der
Arbeiten aufzuräumen und anfallende Stoffe
(Verpackungsmaterial, Schutt usw.) eigenverantwortlich
zu beseitigen. Arbeitsflächen sind täglich besenrein zu
verlassen und bei Gefahr abzusperren. Schuttlager in
den Geschossen werden nicht geduldet!

6.4 Arbeitszeiten
Das Bauvorhaben befindet sich in bewohnter Ortslage.
Die Technologien haben dies hinsichtlich
Staubentwicklung und Lärmschutz zu berücksichtigen! Die
Bearbeitung ist nur werktags in der Zeit von 7 - 20 Uhr
möglich.

Überstunden, Nachtarbeit sowie Arbeiten an Sonn- und
Feiertagen sind nur nach Genehmigung des Auftraggebers
zugelassen. Der Auftragnehmer ist verantwortlich für
die Einholung der ggf. erforderlichen
öffentlich-rechtlichen Zustimmung. Hat der AN die
Arbeitszeiten zu verantworten (z.B. bei Terminverzug),
gehen alle damit verbundenen Mehraufwendungen und
Genehmigungsgebühren zu seinen Lasten.

6.5 Abrechnung
Vor Einreichung der Abschlags- oder Schlußrechnung ist
der OÜ das Aufmaß vorzulegen. Das Aufmaß ist mit
Aufmaßzeichnungen und Mengengerüst in Papier und
digital (PDF und GAEB) einzureichen.
Die Rechnungslegung hat schriftlich in kumulierter Form
(gem. VOB/B §14 Abs.(1) und (2), VOB/B §16 Abs.(1)) zu
erfolgen. Etwaige Stundenlohnleistungen sind in die
Abrechnung entsprechend §15 VOB/B einzuarbeiten und
können nicht gesondert abgerechnet werden.

7. Bauakte / Revisionsunterlagen
Die Bauakte/ Revisionsunterlagen sind vom AN zu
erstellen, zu führen und dem AG zu übergeben. Der AN
hat die Dokumente (Pläne, Protokolle, Unterlagen,
Lieferscheine, Produktdatenblätter, Zulassungen,
endrevidierte Bestandspläne und Bestandsunterlagen
etc.) baubegleitend zu erstellen bzw. beizubringen und
so fortzuschreiben, dass jeweils eine Übereinstimmung
zwischen den Dokumenten und den erstellten baulichen
Anlagen besteht.

Die vollständige und endrevidierte Bauakte ist 2-fach
in digitaler Form (CD/DVD/USB) und 2-fach in Papierform
in gelben Ordnern (ein Original mit
Originalunterschriften und Kopie) nach Abschluss der
Bauarbeiten und spätestens 2 Wochen vor VOB-Abnahme dem
AG zu übergeben. Die Struktur der Bauakte ist gemäß der
Ablagestruktur des AG anzulegen. Die Ablagestruktur,
ist anzuwenden und umzusetzen.

Folgende Unterlagen gehören z. B. zur
Revisionsdokumentation:
- Fachunternehmererklärungen und
Fachbauleitererklärungen
- Gewährleistungsbescheinigung
- Produkt- und Sicherheitsdatenblätter
- Zulassungen, Zertifikate, Nachweise, Prüfzeugnisse
usw
- Allg. bauaufsichtliche Prüfzeugnisse / Zulassungen
- Übereinstimmungs- / Konformitätserklärungen
- Techn. Dokumentation der eingebauten Betriebsmittel
- Wartungs-/Pflegehinweise
- Werk-/Montageplanung, Fugenpläne, Berechnungen, etc.
- Installationsplänen Maßstab 1:50
- Übersichtspläne (Strangschemen) aller Einzelanlagen
- revidierte Inst.-Pläne, Schaltschemen
- Grundrisse, Schnitte und Details mit eingetragener
Installation je Haustechik-Gewerk
- Abnahmebescheinigungen von Behörden, TÜV und anderen
Institutionen
- Meßprotokolle, Druckprotokolle, Spülprotokolle, etc.
- Überwachungsberichte, ÜK 2
- Lieferscheine
- Entsorgungsnachweise
- Bautagebuch (siehe Punkt 5.2)
- Zusammenstellung aller technischen Daten
- alle für einen sicheren und wirtschaftlichen Betrieb
erforderlichen Betriebs- und
  Wartungsanleitungen
- Protokoll über die Einweisung des Wartungs- und
Bedienungspersonals
- Wartungsvertrag
- Betriebsanleitungen für die Trinkwasseranlage gemäß
VDI, DVGW 6023
- Wartungsplan über Wartungsintervalle und notwendige
Leistungen der Wartung
  einschl. Ersatzteilliste von Verschleißteilen

Sofern nicht für die Erstellung, Beibringung oder
Übergabe von Bestandteilen der Bauakte spezielle
LV-Positionen ausgeschrieben und vereinbart sind, ist
dies in die EP einzukalkulieren.

8. Sicherheits- und Gesundheitskoordinator
Durch den AG wird der SiGeKo gestellt. Den Weisungen
des SiGeKos ist Folge zu leisten. Die rechtzeitige
Unterweisung des Baustellenpersonals ist durch den AN
abzusichern.
Die Baustellenordnung ist zwingend zu beachten und
umzusetzen.
Angezeigte Mängel des Sigeko sind sofort zu beseitigen
und schriftlich abzumelden.

*Hinweis*
1. Allgemeine Vorbemerkungen zum Rohbau

Schnittstelle, Baufeld:

Durch den Rohbauer, Los 02, wurde die
Teilunterkellerung mit Decke über UG und angrenzender,
vollständiger Bodenplatte erstellt.
Ab OK Bodenplatte beginnt die Bauleistung, Los 03,
Rohbau..
Vor Beginn der Bauleistung findet eine protokollierte
Übergabe des Baufeldes zwischen Los 02 und Los 03
statt. Einladender und Protokollführung durch die
Fachbauleitung, Los 03.

Der BE-Plan wird vom Gewerk Baustelleneinrichtung
erstellt.

Die Baustelle ist durch den AN täglich zu beräumen und
zu reinigen!

Die Verkehrssicherungspflicht obliegt dem Auftragnehmer
im Sinne der Landesbauordnung. Er hat für die
Einhaltung der Vorschriften der Bauberufsgenossenschaft
und deren Aushang in den Aufenthaltsräumen des
Betriebspersonals Sorge zu tragen.

Für die Ausführung gelten unter anderem folgende
Regelwerke:
- DIN 4102
- DIN 4108
- DIN 4109
- DIN 18533
- DIN 18014
- DIN EN 206
- DIN 1053
- DIN 18202
- DIN 18203
- Bauordnung

2. Planunterlagen:
Sollten sich Leistungsbeschreibung und Planunterlagen
widersprechen, so gilt die Leistungsbeschreibung.
Sollten einzelne Leistungen in den Positionen textlich
nicht, jedoch in den Planunterlagen textlich und/oder
zeichnerisch schon erfasst sein, so
gelten als Kalkulationsgrundlage die in den
Planunterlagen erfassten Leistungen, welche in die EP
einzurechnen sind.

Die Ausführungsunterlagen werden dem AN ausschließlich
digital zur Verfügung gestellt. Der AN verpflichtet
sich, immer mit den aktuellen Plänen zu arbeiten,
aktuelle Pläne auf der Baustelle vorzuhalten.

Folgende Unterlagen liegen dem Leistungsverzeichnis bei
und werden Vertragsbestandteil:
- Architektenpläne:
Grundrisse:
- Grundriss_KG_(MCG_LP_A_G_KG_A)_20251215
- Grundriss_EG_(MCG_LP_A_G_EG_B)_20260114
- Grundriss_1.OG_(MCG_LP_A_G_1.OG_A)_20251215
- Grundriss_2.OG_(MCG_LP_A_G_2.OG_B)_20260114
- OA-5a Dachaufsicht 25-07-01-1
Schnitte:
- Schnitte 1und 2_(MCG_LP_A_SN1_A)_20251215
- Schnitt 3_(MCG_LP_A_SN2_B)_20260114
Ansichten:
- Ansicht Nord_(MCG_LP_A_AN3_A)_20251215
- Ansicht Süd_(MCG_LP_A_AN1_A)_20251215
- Ansicht West_(MCG_LP_A_AN2_B)_20260114
- Statik :
Berechnung:
- 25-095-MCG-ifb-Statik-Kap.A-Deckblatt-Inhalt
- 25-095-MCG-ifb-Statik-KapA-Vorwort
- 25-095-MCG-ifb-Statik-KapB-Aussteifung
- 25-095-MCG-ifb-Statik-KapC-Lastübergabe
- 25-095-MCG-ifb-Statik-KapD-Treppen
- 25-095-MCG-ifb-Statik-KapE-Decken
- 25-095-MCG-ifb-Statik-KapF-Wände
- 25-095-MCG-ifb-Statik-KapG-Stützen
- 25-095-MCG-ifb-Statik-KapH-Gründung
Schalpläne:
- 2025-01-16_ifb-Planliste_MCG
- MCG-5-IFB-SP-1OG-GR-01-A-F - Decke über 1.
Obergeschoss
- MCG-5-IFB-SP-2OG-GR-01---F - Decke über 2.
Obergeschoss
- MCG-5-IFB-SP-EG-GR-01-B-F
- MCG-5-IFB-SP-FU-GR-01---F
- MCG-5-IFB-SP-UG-GR-01-A-F
- MCG-5-IFB-SP-UG-TH-01---F
- MCG-5-IFB-SP-XX-TH-01---F - Treppenhausplan EG+1.OG
Positionspläne:
- MCG-4-IFB-PO-1OG-GR-01---P - Decke über 1.OG
- MCG-4-IFB-PO-2OG-GR-01---P - Decke über 2.OG
- MCG-4-IFB-PO-EG-GR-01---P - Decke über EG
- MCG-4-IFB-PO-FU-GR-01---P - Gründung UG
- MCG-4-IFB-PO-UG-GR-01---P - Gründung EG_Decke über UG
- Wärmeschutz:
- Nachweis GEG-Erweiterung Marie-Curie-Gym 18-12-2025
- Brandschutz:
- 027-2023_2024-07-05_BRK
- 027-2023_130-2019_2024-07-05_Anlage 1
- 027-2023_2024-07-05 EG Erg. 1
- 027-2023_2024-07-05 KG_EG
- Baugrund:
- Geotechnischer Bericht 20231012
- Baustellenordnung:
- Baustellenordnung BV MCG_ 06.2025
- Verkehrsrechtliche Anordnung:
- 25-07-08 MCG VRAO

3. Technische Vorbemerkungen

Hinweise für die Kalkulation der Einheitspreise.
Es gilt immer: Herstellen, Liefern und Montieren!

Der AN erklärt, dass er die Bedingungen des Vertrages,
insbesondere in Bezug auf Lieferung und Montage der
Materialien und Nebenleistungen, ordnungsgemäß und
termingerecht erfüllen kann.

Lieferumfang:
Zulagen, Positionen, die nicht in den nachstehenden
Leistungsbeschreibungen dargestellt und/oder
beschrieben worden sind, aber zur Vollständigkeit der
Leistung erforderlich sind, sind in die Einzelpreise
mit einzukalkulieren. Alle Gerätschaften und
Hilfsmaterialien, die notwendig sind, um den
Leistungumfang des Loses als fix und fertige Leistung
zu erbringen, sind zu stellen.

Sonstige Bemerkungen:
Der AN hat die Produkte eines Herstellers zu verwenden.
Die Detailausführung hat streng
nach Herstellervorgabe zu erfolgen! Es sind die
entsprechenden Detailblätter vor Ausführung
vorzulegen. Es sind nur zugelassene und geprüfte (abP)
Produkte zulässig!

Der Auftragnehmer übernimmt bis zu dem Tag, an dem der
Auftraggeber die Fertigstellung angezeigt wird und der
Auftraggeber die Bauleistung mangelfrei abgenommen hat,
die Verkehrssicherungspflicht auf der Baustelle.

Wirtschafts- und Hauszugangswege sowie Rettungswege und
öffentliche Einrichtungen der Ver- und
Entsorgungsbetriebe Wasser- und Entwässerungswerke,
Gaswerk, EVU, Post, Feuerwehr usw.  wie Hydranten,
Absperrschieber, Schachtabdeckungen usw. sind für den
ungehinderten Zugang ständig freizuhalten. Die beengten
Verhältnisse und das zeitgleiche Arbeiten mehrerer
Gewerke sind zu berücksichtigen.

4.0 Allgemeine technische Vorschriften
- VOB Teil B und C
- Sondervorschriften des örtlichen Bauaufsichtsamtes
  bzw. TÜV
- Unfallverhütungsvorschriften
- Leistungsverzeichnis
- besondere Vertragsvorschriften des Auftraggebers
- alle für die Errichtung des Angebotumfanges geltenden
Vorschriften
- DIN 4108 Wärmeschutz im Hochbau
- DIN 4102 Brandverhalten von Baustoffen und Bauteilen
- DIN 4109 Schallschutz im Hochbau
- VDI 4100 Schallschutz
- DIN 18421 Dämmarbeiten an technischen Anlagen
- Trinkwasserverordnung
- Muster-Leitungsanlagen-Richtlinie (MLAR) in der
neuesten Fassung
- GebäudeEnergieGesetz (GEG) in der neuesten Fassung

#### 03.10 BE allgemein

**03.10.0010 Baustelleneinrichtung**
Einrichten, Vorhalten über die vereinbarte
Leistungszeit sowie Räumen der Baustelle und
Wiederherstellen des Geländes einschl. Entfernen von
Fundamenten und Verunreinigungen.
Die Baustelle ist derart einzurichten, dass die
Bauleistungen termin-, fach- und sachgerecht und den
geltenden Vorschiften entsprechend durchgeführt werden
kann. Dabei sind die folgenden Punkte zu berücksichten
und in den Pauschalpreis einzurechnen, soweit sie nicht
in  nachfolgenden Einzelpositionen erfasst sind:

- Lager- und Arbeitsplätze
- Pausenunterkunft
- Lagerräume, Werkstatt, Magazin,
Unterstelleinrichtungen
- Maschinen, Geräte, Werkzeuge, Hebezeuge
- Begehbare Abdeckungen
- Provisorische Treppen außerhalb und innerhalb
  von Gebäuden einschl. Geländer
- Schutzgeländer
- Gebühren im Zusammenhang mit der Baustelleneinrichtung, soweit nicht durch Vorschriften anders
  geregelt
- Rollgerüst(e) zur Montage der Fertigteile, für
Schal- und Bewehrungsarbeiten, usw. nach Erfordernis,
bis 4m Belaghöhe.

Bauseits vorhanden ist eine Zentrale-BE, bestehend aus
Sanitär- und BL-Container, Bauzaun, Baustraße und
Baustromversorgung mit Hauptverteiler und Kranverteiler
(69kVA).

Der AN hat in dieser Position einzukalkulieren, dass
eine ständige Baustellenbesetzung mit einem
Rohbaupolier abgesichert ist.
Des Weiteren wird vom AN ein Bauleiter erwartet, der
als Ansprechpartner dem AG/der Objektüberwachung
zu technischen Abstimmungen zur Verfügung steht.
Dies gilt für den gesamten Errichtungszeitraum der
nachfolgend beschriebenen Rohbauleistungen.

In dieser Position ist ebenso die
Ausführungstechnologie des AN vollumfänglich zu
kalkulieren!
Dies betrifft die Stellung der Krantechnik und dessen
Errichtung, Vorhaltung, Abfuhr inkl. der qualifizierten
Bedienung. Es obliegt dem AN die Wahl der mobilen oder
stationären Kranstellung.
Eine gesonderte Vergütungsposition ist dafür nicht
vorgesehen und hiermit abgegolten.
Die Baustraßen auf dem Baugelände sind hergestellt,
der Kranstellplatz eines TDK ist vom AN zu prüfen und
selbst herzustellen, vorzuhalten, zu beräumen.

Sollte die Kranstellung eines TDK nicht alle zu
montierenden
Fertigteile transportieren können, ist auch die
Mobilkranstellung Sache des AN!

Der AG vergütet keine Kranstellungsaufwendungen,
dies ist in dieser oder den Leistungspositionen zu
berücksichtigen.

Der AN hat die BE-Zufahrten täglich zu reinigen, im
Zeitraum seiner Leistungserbringung!
Die Schneeberäumung auf der Baustelle ist in seinem
Leistungszeitraum abzusichern / einzukalkulieren.

Im Bereich der öffentlichen Gehwege, aber auch zum
Schulbetrieb hin sind die Bauzaunfelder und auch
Zufahrten
stets geschlossen zu halten!
Menge: 1,000 psch

**03.10.0020 Erhöhte Vorleistungsprüfung und Schnittstellenprotokollierung**
Die Baustelleneinrichtung wird durch das Los 01 - BE
errichtet, vorgehalten, demontiert.

Das Los 02 leistet die Erdarbeiten und Errichtung des
Kellers bis OK Kellerdecke.
Ebenso wird die Gründung bis OK Bodenplatte durch Los
02 ausgeführt.

Das Gewerk Rohbau Los 03 soll die 3 Geschosse ab OK
Decke KG und OK Bodenplatte errichten.

Diese Position soll die erweiterte
Vorleistungsaufwendung vergüten, die vor
Leistungsbeginn die Schnittstellenprüfung/
Leistungsübergabe im Gewerk Rohbau erfordert.
Es sind zu prüfen:

a) Gebäudeeinmessung inkl. Darstellung der ggf.
vorhandenen Abweichungen
b) Konstruktionsmaße inkl. Darstellung der ggf.
  vorhandenen Abweichungen
c) Erdarbeiten, Auffüllungen 2m vor dem Gebäude
  vor der Gerüststellung
d) Baustelleneinrichtung hinsichtlich Zufahrten,
  Kranübernahme etc.
Menge: 1,000 psch

**03.10.0030 Meterriss, Geschosse**
Meterriss nach Rohbau-Fertigstellung der einzelnen
Geschosse, bzw. Bauteile, in Abstimmung mit der
Objektüberwachung, an dem Treppenhaus und Flurende zum
Bestand.

Ausführung als "rote Vermessermarkierung" aus
Kuststoff,
Der Meterriss ist so herzustellen, dass ein Beseitigen
oder Verändern nicht ohne Hilfsmittel möglich ist.
Menge: 7,000 St

**03.10.0040 Absturzsicherungen, Seitenschutz liefern, montieren, vorhalten und demontieren**
im Bereich der Treppenläufe und Podeste, über den
Zeitraum der Errichtung bis zur Geländermontage,
Vorhaltung im Ausbau nach Rohbaufertigstellung für ca.
6 Monate, gemäß den geltenden Arbeitsschutzvorschriften
(BG und UVV).
Menge: 22,000 m

**03.10.0050 Absturzsicherung auf dem Bestandsdach (Gründach), herstellen, vorhalten, unterhalten und abbauen.**
Absturzsicherung auf dem Bestandsdach (Gründach),
herstellen, vorhalten, unterhalten und abbauen.
Hier: Freistehendes, auflastgetragenes Geländersystem
zur Flachdachsicherung ohne Dachdurchdringung.
Das System muss den UVV entsprechen.
Menge: 19,000 m

**03.10.0060 Öffnungsabdeckungen Rohbau Decke bis 0,50m²**
liefern, herstellen, vorhalten und demontieren von
Abdeckungen, z.B. Mehrschichtplatten, OSB o.ä., fest
fixiert und durchbruchsicher, als Arbeitsschutzmaßnahme
für den Roh-/Ausbau.

Ausführung nur auf Anweisung der Bauüberwachung.
Einzelgröße bis max. 0,50 m²
Menge: 26,000 St

**03.10.0070 Öffnungsabdeckungen Rohbau Decke größer als 0,50m²**
liefern, vorhalten und rückbauen, diverse lichte
Deckenöffnungen wie vor, jedoch Größe von ca. 40...
60cm x 130cm.

Abrechnung nach Stück größer 0,50m²
Menge: 5,000 St

**03.10.0080 Öffnungsabdeckung Dach liefern und montieren, sowie demontieren und entsorgen**
als Absturzsicherung auf dem Dach, sonst  wie
Vorpositionen, jedoch zusätzlich abdichten als
temporäre Bautensicherung gegen Regenwassereintritt.
Abdichtung mit 1 Lage PYE S4 inkl. Randgrundierung am
Deckendurchbruch.
Die lichten Dachdeckenöffnungen sind max. 1,44 m² i.L.
groß!
Menge: 11,000 St

**03.10.0090 Bautüren liefern, montieren, vorhalten und rückbauen**
2 Stück HA-Raum KG, abschließbar, nicht gleich
schließend,
je Tür mit 5 Schlüsseln, in vorhandene Rohbauöffnungen
montieren.
Menge: 2,000 St

**03.10.0100 Bautür wie vor, jedoch als Gebäudezugang EG während der Bauzeit zw. Achse B-C**
inklusive gedämmter OSB-Verschalung der Rohbauöffnung
von ca. 2m x 3m, Fugen wetter-/winterdicht,
Schlüsseltresor neben Tür an OSB-Platte montiert mit
Zahlencode,
10 Schlüssel inkl.
Menge: 1,000 St

**03.10.0110 Bauteilverschluss, temporär zum Bestand**
liefern, montieren und vorhalten inkl. späterer
Demontage,
3 Flurpositionen Neubau zu Bestand,
max. ca. 2m x 4m, Abrechnung in m².

Fugen dicht verschlossen als Staubschutzwand!
Nicht brennbare Materialien, da dieser Bereich als
"notwendiger Flur" im Bestand zu beachten ist!
Ausführung zur Schulseite Bestand als 2-lagige
GKF-Oberfläche Q2, weiß gestrichen, Fugenanschluss
Acryl.

Konstruktion ist gedämmt auszuführen mit mind. 10cm
Miwo.
Diese Flurabtrennung zum Bestand soll Staubschutz,
Wärmeschutz und Schallschutz für den angrenzenden
Schulbetrieb sichern.

Die Demontage der Bestandsfenster (siehe ges. Pos.) und
die Stellung der Schutzwand muss an einem Arbeitstag
mit entsprechender temporärer Sicherung des laufenden
Schulbetriebs oder vorzugsweise am schulfreien Tag
erfolgen.
Menge: 24,000 m2

#### 03.20 Abbruchmaßnahmen

*Hinweis*
In den nachfolgenden Positonen wird der Rückbau der
Bestandsfassade (WDVS+Argeton+Fensterband), Giebel,
beschrieben.
Dem Bieter steht es frei, vor Beginn der Rohbauarbeiten
die  Bestandsfassade zu demontieren oder er demontiert
die Fassade im Zuge des Geschossbaus, etagenweise.
Beide Rückbaumöglichkeiten sind kalkulatorisch mit den
nachfolgenden Positionen abgegolten.

**03.20.0010 Bestandsgebäude, Giebel, Abbruch der vorhandenen WDVS-Fassadeverkleidung, im Zuge des Erstellens der jeweiliegen Geschosse**
-mineralische Dämmung mit Verdübelung, Armierungsputz,,
ca. 160mm Gesamtaufbau
-Putz, armiert, gestrichen

Das WDVS ist vollständig und rückstandsfrei
abzubrechen, sortenrein zu sammeln und zu entsorgen.
Vom Unternehmer ist schriftlich nachzuweisen, dass das
Abbruchmaterial nach den geltenden Vorschriften des
Landes Brandenburg entsorgt wurde.

Der Rückbau des WDVS ist ggfls. geschossweise zu
kalkulieren, inkl.;
- Auf- und Abbau des Gerüstes, inkl. Vorhaltung
- sauberer Trennschnitt zu den verbleibenden
Fassadenabschnitten
Menge: 139,000 m2

**03.20.0020 wie vor, jedoch Vorhangfassde aus:**
-Tonplatten, Argeton, eingehängt, 30mm stark
-Metall UK verschraubt
-mineralische Wärmedämmung, ca. 10cm, verdübelt,

Die Tonplatten sind fachgerecht und zerstörungsfrei zu
demontieren und zu entsorgen.

Metall UK und Mineralwolle sind fachgerecht zu
demontieren und zu entsorgen.
Menge: 47,000 m2

**03.20.0030 Rückbau von Bestandswänden wie folgt:**
Rückbau von Bestandswänden, Herstellen von
Türdurchbrüchen, wie folgt:
-Anzeichnen des Durchbruchs nach Planvorlage
-Präziser, erschütterungsfreier, staub- und
lärmreduzierter Schnitt der Abbruchkanten durch Sägen,
inkl. nötiger Kernbohrungen
-Schonung und schützen angrenzender Bauwerke/Bauteile
-Rückbau, Transport, Entsorgung des Abbruchmaterials
-komplettes Schützen der angrenzenden Bauteile
-Abrechnung: Ansicht Durchbruch, einseitig, Länge x
Breite, in m²
-Durchbrucheinzelgröße: ca. 1,10 x 2,20m
-Ort: Giebelwand, EG + 1.+2.OG
-Wanddicke: 20 cm
-Material: Stahlbeton
Menge: 8,000 m2

**03.20.0040 wie vor, jedoch Innenwände:**
-Ort: Cafeteria, EG
-Material: Stahlbeton
-Wanddicke: 20,00cm
-Durchbruchsgröße: 1,10x2,13m
Menge: 3,000 m2

**03.20.0050 wie vor, jedoch Innenwand:**
-Ort: Cafeteria, EG
-Material: Trockenbau, gestrichen, beidseitig doppelt
-beplankt, Metallständerwerk, gedämmt
-Wanddicke: 15,00cm
-Durchbruchsgröße: 1,10x2,13m
Menge: 14,000 m2

**03.20.0060 Herstellen, Vorhalten, Rückbau einer mobilien Staubschutzwand im Flur des Bestandsgebäudes:**
Zur Trennung des Bestandsgebäudes zum Neubau,
Herstellen, Vorhalten, Rückbau einer mobilien
Staubschutz- wand im Flur des Bestandsgebäudes:
- einseitig doppelt beplankte Trockenbauwand,
d=100 mm, staubdicht angeschlossen
- neubauseitig, Dämmung, nicht brennbar, 60 mm,
einlegen
- Oberfläche: Fugen gespachtelt, geschliffen

Ort: Bestandsflur, EG+1.+2.OG

Achtung: nicht in den vorhanden Linoleumboden bohren,
nur an den Wänden und an der Decke befestigen
Menge: 26,000 m2

**03.20.0070 Herstellen einer Kernbohrung, inkl. An- und Abfahrt und BE:**
-Material: Stahlbeton
-Wanddicke: 20,00cm
-Entsorgung des Abbruchmaterials
-Durchmesser: 150 mm
-Abrechnung: lfd. cm
Menge: 200,000 cm

**03.20.0080 wie vor, jedoch: Durchmesser: 200 mm**
Menge: 250,000 cm

**03.20.0090 Rückbau und Entsorgung von Attikaverblechung:**
-Material: Aluminium, einbrennlackiert
-Stärke: 1,5mm
-Abwicklung: ca. 800mm
-Abrechnung: m²
Menge: 21,000 m2

**03.20.0100 Rückbau eines Fensterbandes, Pfosten- Riegelkonstruktion:**
-Material, Rahmen: stranggeprester Aluminium
-Material Glas: Iso- Glas
-Befestigung an Decke und Wand

Vollständiger einmaliger Rückbau und Entsorgung. Der
Rückbau ist als Komplettposition zu sehen. Hebemittel,
wie z.B. Hubsteiger, Gerüste sind mit dem EP
abgegolten.
Menge: 24,000 m2

#### 03.30 Stahlbetonbau

*Hinweis*
Das Los 02 leistet die Erdarbeiten und Errichtung des
Kellers bis OK Kellerdecke.
Ebenso wird die Gründung bis OK Bodenplatte durch Los
02 ausgeführt.

Das Gewerk Rohbau Los 03 soll die 3 Geschosse ab OK
Decke KG und OK Bodenplatte errichten.

**03.30.0010 Erstellen der Werk- und Montageplanung**
Erstellen der Werk- und Montageplanung für die nachfolgenden Halbfertigteile / Fertigteile auf Grundlage
der geprüften Statik und Ausführungspläne,
einschließlich Planung der FT-Fugen unter
Berücksichtigung der eigenen Technologie bzgl. der
Traglast des Kranes und der örtlichen Gegebenheiten.

Sämtliche erforderliche Abstützungsaufwendungen sind in
die Positionen einzukalkulieren.

Angaben zu Einbauteilen, zusätzlich (d.h. aktuell noch
nicht vorgesehene) Anschlussbewerung, etc, die für die
Verbindung der FT mit der Sohlplatte erforderlich
werden, sind schnellstmöglich an das Planungsbüro und
die
ausführende Firma von LOS 02 durchzustellen.
Menge: 1,000 St

**03.30.0020 Fertigteil-Wandelement, Wanddicke 22 cm**
Fertigteil-Wandelement (ggfls. Hohlwandelemente) aus
Stahlbeton gemäß statischen Berechnungen, Oberflächen
beidseitig vorbereitet zur Aufnahme von Spachtel bzw.
WDVS,
einschl. Anschlussverbindungen (FT-Wandelemente,
Ortbetonstützen, -decken) herstellen und montieren,
einschl. verspachteln der Elementstöße.

Die Abrechnung der Schalung für Durchbrüche, Tür- und
Fensteröffnungen erfolgt in gesonderter Position.
Bewehrung und evtl. Einbauteile werden gesondert
vergütet.
-Festigkeitsklasse: C25/30
-Expositionsklasse: XC1
-Plattendicke: 22 cm
-Sichtbetonklasse: SB 2

angebotenes Fabrikat: '.........'
Menge: 490,000 m2

**03.30.0030 wie vor, jedoch Wanddicke, 24 cm**
Menge: 40,000 m2

**03.30.0040 wie vor, jedoch Wanddicke, 25 cm**
Menge: 110,000 m2

**03.30.0050 wie vor, jedoch Wanddicke, 20cm**
Menge: 18,000 m2

**03.30.0060 Zulage zur Wandposition, Giebelwände, einseitig stützen zum Bestand als Zwischenbautenstand**
Menge: 165,000 m2

**03.30.0070 Schalung für Öffnungen in FT-Elementen**
Schalung für Öffnungen und Aussparungen,
eckig, für Fenster, Türen etc., als Zulage zur
Vorposition
Kanten umlaufend, beidseitig gefast.

Abrechnung nach der Laibungsfläche der Öffnung in m2
Menge: 12,000 m2

**03.30.0080 Stützen aus Stahlbeton, außen**
mit rechteckigem Querschnitt,
Oberfläche glatt, mit regelmäßig sichtbaren
Schalungsstößen; Schalung und Beton mit EP abgegolten,
Bewehrung in gesonderter Position.

-Bauteil: Stütze außen
-Baustoff: Stahlbeton
-Festigkeitsklasse: C30/37
-Sichtbetonklasse: SB 2
-Expositionsklassen: XC1
-Querschnittsform: rechteckig
-Querschnittsbreite: 30 cm
-Querschnittshöhe: 25 cm
Geschosshöhe: i.L. 2.OG 3,31m; 1.OG 3,27m, EG3,73m, die
Höhen sind ca. Angaben, können varieren.

Abrechnung: in m
Menge: 160,000 m

**03.30.0090 wie vor, jedoch, Innenstützen**
-Bauteil: Stütze innen
-Baustoff: Stahlbeton
-Festigkeitsklasse: C30/37
-Sichtbetonklasse: SB 2
-Expositionsklassen: XC1
-Querschnittsform: rechteckig
-Querschnittsbreite: 40 cm
-Querschnittshöhe: 25 cm
Geschosshöhe: i.L. 2.OG 3,31m; 1.OG 3,27m, EG3,73m, die
Höhen sind ca. Angaben, können varieren.

Abrechnung: in m
Menge: 105,000 m

**03.30.0100 Halbfertigteil, Unterzug, C30/37, Sichtbeton, 20/40 cm**
Unterzug als Halbfertigteil, mit Anschlussbewehrung für
Geschossdecken und Einbindung in Ortbetonstützen, mit
Rechteckquerschnitt und abgefasten Kanten, Beton und
Schalung mit EP abgegolten.

Bewehrung und Einbauteile werden gesondert vergütet.
-Baustoff: Stahlbeton
-Festigkeitsklasse: C30/37
-Expositionsklassen: XC1
-Betonoberfläche: Sichtbeton
-Sichtbetonklasse: SB 2
-Einzellänge: bis 7,5 m
-Querschnittsbreite: ca. 20cm
-Querschnittshöhe: ca. 40cm

angebotenes Fabrikat: '.........'
Menge: 7,500 m

**03.30.0110 Halbfertigteildecken, Stahlbeton C30/37, Dicke 6+24**
Stahlbetondecken als teilelementierte Decken, bestehend
aus: Elementtafeln und Passstücken.

Leistung inkl. Deckenbeton sowie der notwendigen
Unterstützungen; inkl. Verspachtelung der Stoßfugen an
der Unterseite der Elementtafeln.

Bewehrung für Deckenbeton, Stoßfugenüberdeckung und
Elementtafeln (Gitterträger) laut Statik in gesonderter
Position.
-Festigkeitsklasse: C30/37
-Expositionsklassen: XC1
-Untersicht Sichtbetonklasse: SB 2
-Oberfläche: flügelgeglättet
-Elementdicke: 6 cm
-Betondicke: bis 24 cm
-Plattendicke: bis 30 cm

Einbauort: Decke EG bis 2.OG

Angeb. Fabrikat :'....'
Menge: 790,000 m2

**03.30.0120 wie vor, jedoch, Dicke 6+18**
Menge: 570,000 m2

**03.30.0130 wie vor, jedoch als Zwischenpodest**
-Elementdicke: 6 cm
-Betondicke: bis 18  cm
-Plattendicke: bis 24 cm

Einbauort: Decke EG bis 2.OG

Angeb. Fabrikat :'....'
Menge: 16,000 m2

**03.30.0140 Zulage, zur Deckenhauptposition, für das Bauen, eines Deckenabschnitte im Gefälle 6%**
Ort: Decke über 1. OG, zwischen Achse C+B und 3+4
Mit dem EP sind alle zusätzlichen Deckenabschalung für
die Herstellung der Deckenplatte im Gefälle abgegolten.
Menge: 23,000 m2

**03.30.0150 Deckenrandschalung, glatt**
Deckenrandschalung für Deckenplatten, glatt, mit
geordneten Stößen.

Bauteil Schalung: Deckenrandschalung
-Oberfläche Schalung: glatt
-Dicke Decke: bis 30 cm
Menge: 290,000 m

**03.30.0160 Aussparungen Deckendurchbrüche, viereckig Umfang <=2,5m**
Deckenöffnung herstellen.
-Art der Decke: Halbfertigteildecken
-Deckenstärke: 24-30 cm
-unterschiedliche Öffnungsgrößen
-Umfang <= 2,5m
Abrechnung nach Abwicklung der Schalungsfläche m²
Menge: 2,000 m2

**03.30.0170 Aussparungen Deckendurchbrüche, viereckig Umfang > 2,5 m**
Deckenöffnung herstellen.
-Art der Decke: Halbfertigteildecken
-Deckenstärke: 24-30 cm
-unterschiedliche Öffnungsgrößen
-Umfang > 2,5m
Abrechnung nach Abwicklung der Schalungsfläche m²
Menge: 6,000 m2

**03.30.0180 Podest, Fertigteil, C25/30, Stb/SiB, d=13 cm**
Fertigteil-Podestplatte aus Stahlbeton, im
Auflagerbereich
-Auflager d=25,7cm, ausgeklinkt.
Bewehrung und Einbauteile werden gesondert vergütet.
-Bauteil: Podest, Fertigteil
-Baustoff: Stahlbeton
-Festigkeitsklasse: C25/30
-Expositionsklassen: XC1
-Betonoberfläche: Sichtbeton
-Untersicht: Sichtbetonklasse SB2
-Aufsicht: Oberfläche wie Treppenläufe, R9
-Dicke Podest: 13 cm
-Abmessung eines Podests: 1,30 m x 3,40 m

angebotenes Fabrikat: '.........'
Menge: 14,000 m2

**03.30.0190 Rohrhülse d=50 mm, Halbfertigteil oder Ortbetonbauteil**
Aussparungen, d= 50 mm in Stahlbetonhalbfertigteil
oder Ortbetonbauteil herstellen durch Einbau einer
Rohrhülse, lichter Durchmesser d= 50 mm.

Bauteildicke: bis 50 cm
Menge: 145,000 St

**03.30.0200 wie vor, jedoch d=100mm**
Einbauort: Stahlbeton-Stützen o. Unterzüge
Menge: 204,000 St

**03.30.0210 Treppenlauf, Fertigteil, gerade, C25/30, Stb/SiB, 9 STG, b=1,50 m**
Fertigteil-Treppenlauf aus Stahlbeton, gerade, mit
aufbetonierten Keilstufen, einschl. Auflagertaschen und
schalldämmenden Neoprene-Unterlagen.

Bewehrung und Einbauteile werden gesondert vergütet.
-Bauteil: Treppenlauf, Fertigteil
-Baustoff: Stahlbeton
-Festigkeitsklasse: C25/30
-Expositionsklassen: XC1
-Betonoberfläche: Sichtbeton
-Sichtbetonklasse: SB3
-Treppenform: gerade
-Laufbreite: 1,50 m
-Anzahl Steigungen: 9
-Höhe Steigung: 16,0 cm
-Breite Auftritt: 30 cm
-Dicke Treppenlauf: 20 cm
Rutschhemmung gemäß DGUV Regel 108-003: R9
Treppenstufenwinkel: Edelstahlwinkel, bündig,
Oberfläche, R10, L=1,40, mittig auf Treppenstufen
montiert, Randabstand jeweils 5cm
-Kanten: gefast

angebotenes Fabrikat: '.........'
Menge: 1,000 St

**03.30.0220 Treppenlauf, Fertigteil, gerade, C25/30, Stb/SiB, 13 STG, b=1,50 m**
Fertigteil-Treppenlauf aus Stahlbeton, gerade, mit
aufbetonierten Keilstufen, einschl. Auflagertaschen und
schalldämmenden Neoprene-Unterlagen.

Bewehrung und Einbauteile werden gesondert vergütet.
-Bauteil: Treppenlauf, Fertigteil
-Baustoff: Stahlbeton
-Festigkeitsklasse: C25/30
-Expositionsklassen: XC1
-Betonoberfläche: Sichtbeton
-Sichtbetonklasse :SB2
-Treppenform: gerade
-Laufbreite: 1,50 m
-Anzahl Steigungen: 13
-Höhe Steigung: 16,5 cm
-Breite Auftritt: 30 cm
-Dicke Treppenlauf: 20 cm
Rutschhemmung gemäß DGUV Regel 108-003: R9
Treppenstufenwinkel: Edelstahlwinkel, bündig,
Oberfläche, R10, L=1,40
-Kanten: gefast

angebotenes Fabrikat: '.........'
Menge: 2,000 St

**03.30.0230 Treppenlauf, Fertigteil, gerade, C25/30, Stb/SiB, 12 STG, b=1,50 m**
Fertigteil-Treppenlauf aus Stahlbeton, gerade, mit
aufbetonierten Keilstufen, einschl. Auflagertaschen und
schalldämmenden Neoprene-Unterlagen.

Bewehrung und Einbauteile werden gesondert vergütet.
-Bauteil: Treppenlauf, Fertigteil
-Baustoff: Stahlbeton
-Festigkeitsklasse: C25/30
-Expositionsklassen: XC1
-Betonoberfläche: Sichtbeton
-Sichtbetonklasse :SB2
-Treppenform: gerade
-Laufbreite: 1,50 m
-Anzahl Steigungen: 12
-Höhe Steigung: 16,5 cm
-Breite Auftritt: 30 cm
-Dicke Treppenlauf: 20 cm
Rutschhemmung gemäß DGUV Regel 108-003: R9
Treppenstufenwinkel: Edelstahlwinkel, bündig,
Oberfläche, R10, L=1,40
-Kanten: gefast

angebotenes Fabrikat: '.........'
Menge: 1,000 St

**03.30.0240 Zulage zu Vorpositionen Stb-Treppenläufe**
für die Herstellung einer Negativschalung mit Matrize
zur Erreichung der Rutschhemmung R9 auf den
Treppenläufen.
Menge: 34,000 m2

**03.30.0250 vollflächiger Oberflächenschutz**
der v.g. Treppenläufe mit 10 mm OSB Platten,
rutschsicher befestigt/montiert ohne die
Betonoberfläche anzubohren, vorhalten, unterhalten und
nach Angabe der Bauleitung rückbauen mit Entsorgung.
Treppenschutzdauer: 12 Monate
Menge: 34,000 m2

**03.30.0260 Attika, C25/30, Stahlbeton, 20/75 cm**
Überzüge aus Stahlbeton, mit regelmäßig sichtbaren
Schalungsstößen und gefasten Kanten.

Schalung und Beton im EP eingepreist, Bewehrung in
gesonderter Position.
-Bauteil: Attika
-Baustoff: Stahlbeton
-Festigkeitsklasse: C25/30
-Expositionsklassen: XC1
-Querschnittsbreite: 24 cm
-Querschnittshöhe: 30 cm
Menge: 98,000 m

**03.30.0270 Montageanker (Gewindetransportanker)**
Montageanker, gemäß technischem Erfordernis
Menge: 430,000 St

**03.30.0280 Bewehrungsanschluss, 190 - 8/15 cm**
Bewehrungsanschluss, in verschiedenen Einzellängen,
zweireihig (gerade Eisen) zum Einbau in die Stirnseiten
der FT-Wandelemente.
Abdeckleiste nach Elementmontage entfernen und
Anschlussbewehrung rückbiegen.

Einbauort: Stirnseiten der FT-Elemente zur Verbindung
Typ: HBT Typ5 - 150 - D=10/5 2s o. glw.
Menge: 188,000 m

**03.30.0290 Betonstahl 500 B, 8-25 mm**
Betonstabstahl einbauen, Biegeform gem.
Bewehrungsplanung.
B 500 B für Bauteile aus Ortbeton.
Durchmesser: 8 bis 25 mm

Die Abrechnung dieser Position erfolgt ausschließlich
über die Stahllisten der Tragwerksplaner zzgl. des
Stahlnachweises der Halbfertigteilhersteller.
Der EP dieser Position gilt somit für die
Vorfertigungs- wie auch Baustellenbewehrung.
Menge: 18,000 t

**03.30.0300 Bewehrung, Betonstahlmatte, B500A**
Betonstahlmatten B500A, als Lager- oder Listenmatten
für Bauteile aus Ortbeton.
Bewehrung: Betonstahlmatte
Betonstahl: B500A

Die Abrechnung dieser Position erfolgt ausschließlich
über die Stahllisten der Tragwerksplaner zzgl. des
Stahlnachweises der Halbfertigteilhersteller.
Der EP dieser Position gilt somit für die
Vorfertigungs- wie auch Baustellenbewehrung.
Menge: 59,000 t

**03.30.0310 Liefern und Einbauen von Stahlbetoneinbauteilen, HDB - 12/245-2/360 o. glw.**
Dübelleiste Typ HDB als Durchstanzbewehrung im
Stützenbereich punktförmig gestützter Flachdecken oder
Fundamentplatten, gem. der Europäischen Technischen
Zulassung ETA-12/0454 bzw. den allgemeinen
bauaufsichtlichen Zulassungen Z-15.1-213 und
Z-15.1-264, aus geripptem oder glattem Betonstahl B
500, zur Verstärkung durchstanzgefährdeter Bereiche von
Flachdecken, Typ HDB - 12/245-2/360, oder gleichwertig,
liefern und unter Verwendung von Klemmbügeln oder
Abstandhaltern (Zubehörteile) gem. Montageanleitung des
Herstellers einbauen.

Einbauort: Decke über 2. OG
Menge: 10,000 St

**03.30.0320 wie vor, jedoch HBD 12/255-2/360 o. glw.**
wie vor, jedoch HBD 12/255-2/360

Einbauort: Decke über 1. OG
Menge: 168,000 St

**03.30.0330 wie vor, jedoch HBD 12/195-2/280 o. glw.**
wie vor, jedoch HBD 12/195-2/280

Einbauort: Decke über EG
Menge: 86,000 St

**03.30.0340 Liefern und Einbauen von Tronsolen, Treppen**
Typ F-V1 o. glw.
Menge: 11,000 St

**03.30.0350 Liefern und Einbauen von Tronsolen, Treppen**
Typ B o. glw.
Menge: 1,000 St

**03.30.0360 Trennwandplatte, lieferen und einbauen im Zuge des geschossweise Bauens der Giebelwände**
Trennwandplatte, liefern und einbauen im Zuge des
geschossweise Bauens der Giebelwände
besonders hohe Druckfestigkeit
-Schalldämmung durch hohe Elastizität
-durchgehend wasserabweisend
-Anwendungsgebiet Wärmedämmstoff: WTH
-Wärmeleitfähigkeitsgruppe 040 (0,040 W/mK)
-Kaschierung: einseitig
-Schalldämmgruppe: sg - geringe Zusammendrückbarkeit
-Baustoffklasse (Euroklasse): Klasse A1 (DIN EN
13501-1)
-Feuchteverhalten Dämmstoff: wl - langzeitige
Wasseraufnahme
Menge: 190,000 m2

#### 03.40 Mauerwerksarbeiten

**03.40.0010 Abdichtung Gebäudesockel im Spritzwasserbereich, W1.1-E**
Lieferung und Montage einer umlaufend am Gebäude
fachgerecht ausführen Abdichtung nach DIN 18533, Teil 3
Ausführung nach Herstellervorgaben.
Abdichtungen mittels rissüberbrückenden mineralischen
Dichtungsschlämmen, unter Berücksichtigung der jeweils
geltenden allgemeinen bauaufsichtlichen Prüfzeugnisse.

Wassereinwirkungsklasse: W1.1-E
Trockenschichtdicke nach Herstellervorschriften

Höhe: bis ca. 1,50m
(von UK Frostschürze bis min. 50cm über OK Gelände)

Angebotenes Fabrikat: '....................'
Menge: 140,000 m2

**03.40.0020 Perimeterdämmung, d=120mm, WLG035**
Lieferung und fachgerechter Einbau der Perimeterdämmung
auf der Abdichtung (siehe Vorposition) im
Sockelbereich, Ausführung nach Herstellervorgaben.
Platten mit umlaufendem Stufenfalz, dicht gestoßen,
vollflächige Verklebung mit geeignetem Kleber, obere
offene Fuge umlaufend mit Dickschichtspachtel schließen
vor nachfolgender Verfüllung.

-Untergrund: Abdichtung auf Stahlbeton
-Material: extrudierten Polystyrolplatten, XPS
-Anwendungstyp: PW
-Wassereinwirkungsklasse: W1-E Bodenfeuchte
-Dämmstärke: 120mm
-WLG: 035
-Höhe: bis ca. 1,50m

Im Bereich von bodentiefen Fenstern Ausführung gemäß
Details.

Die bauaufsichtliche Zulassung für den
Lamda-Bemessungswert ist vor Bestellung / Einbau dem
Bauphysiker zur Prüfung und Freigabe vorzulegen.

Angebotenes Produkt: '..........................'
(vom Bieter einzutragen)
Menge: 140,000 m2

**03.40.0030 Noppenbahn mit Flieskaschierung**
Liefern und fachgerechtes Verlegen einer Noppenbahn mit
Gleitfolie und Flieskaschierung (Dicke: mind. 0,8mm)
als Schutz der Perimeterdämmung

Verlegung vor den Verfüllarbeiten, Dämmflächen
vollflächig
abdecken. In Zugangsbereichen Noppenbahn horizontal auf
die Dämmung.

Höhe: bis ca. 1,0m
Menge: 100,000 m2

**03.40.0040 Brüstungsmauerwerk, außen, liefern und herstellen**
in KS, inkl. Wandanschlüssen mit Halfen (hier inkl.),
-SFK 12-RDK 1,8 - 8DF o.glw
-Wandicke: 24,00 cm
-Wandhöhe: ca. 0,96 -1,16m
Abrechnung in m² Mauerwerk
Menge: 280,000 m2

**03.40.0050 KS U-Schale h = 23,8 cm, t = 24,0 cmRinganker/Ringbalken/Öffnungen überdecken aus Recyclingfähige Kalksandstein-U-Schalen nach DIN EN 771-2 in Verbindung mit DIN 20000-402, Ortbetonfüllung und Bewehrung werden gemäß statischer Position: gesondert vergütet.**
KS U-Schale h = 23,8 cm, t = 24,0 cm
Ringanker/Ringbalken/Öffnungen überdecken aus
Kalksandstein-U-Schalen nach DIN EN 771-2,  mit
Ortbetonfüllung, C25/30
Bewehrung werden gemäß statischer Position gesondert
vergütet.

Einzellängen, immer zwischen zwei Aussenstützen:
2,0-2,64m
Menge: 130,000 m

**03.40.0060 Mauerwerksdichtfolie, liefern und einbauen:**
Mauerwerksdichtfolie, liefern und einbauen:
Rollenbreite: 240mm
mit Bauaufsichtliches Prüfzeugnis CE-zertifiziert gemäß
DIN EN 14909
Einbauort: EG, Brüstungsmauerwerk in 2 Steinlagen
Abrechnung: 2 Lagen/laufendem Meter
Menge: 165,000 m

#### 03.50 Abdichtungs- und Dämmarbeiten

**03.50.0010 Abdichtungsschweißbahn PYE-G200 S4 liefern und fachgerecht verlegen**
im Bereich der Übergangsfugen Bodenplatte zur
Giebelwand
Position beinhaltet die mechanische Reinigung der
Flächen, Grundierung mit bituminösen Voranstrich und
mind. 15cm Überlappung der vertikalen bestehenden
Abdichtungs- anschlüsse.

Die Abdichtung erfolgt 1-lagig.

Die Abdichtung ist bis 30cm über OK Geländeplanung zu
führen und an die Fassadenöffungen bündig
heranzuführen.
Elementanschlüsse werden durch die Folgegewerke
ausgeführt!

Einbauort: Achse 1-2; Fuge Neubau/Bestand
Menge: 60,000 m2

**03.50.0020 Hohlkehle aus MGIII herstellen, R 40-60mm,**
im Bereich der verspringenden Übergänge Bodenplatte zu
Wandbautelen EG, als 45°-Schräge zur vorbeschriebenen
Abdichtung.
Menge: 72,000 m

**03.50.0030 Liefern und Herstellen einer Gebäudetrennfuge**
bestehend aus
- 1 Lage Mineralwolle 20 - 40mm dick,
- fugenversetzer Einbau/Fixierung der Dämmlage am
  Bestandsgiebel
- geschossweise Abdeckung und Absicherung gegen
  Eindringen von Tagwasser.
Die Mineralwolle ist in der Bauphase vor Nässe zu
schützen!
Menge: 190,000 m2

**03.50.0040 Dichtung im Bereich der Gebäudeanschlussfuge herstellen**
Ausfühung mit dauerelastischem Schottsystem, F120

Angebotenes Fabrikat: '....................'
Menge: 40,000 m

**03.50.0050 Dachsicherung temporär Anschluss Attika**
als Verwahrung, zur Sicherung gegen Witterungseinflüsse
der Gebäudefuge, über die gesamte Bauzeit.
Menge: 17,000 m

**03.50.0060 Brandschutzschnur Treppenhaus**
liefern und verlegen einer Brandschutzschnur im Bereich
der Fertigteil-Treppenläufe.

Die Brandschutzschnur ist dicht in die Fuge zwischen
Fertigteil-Treppenlauf und aufgehender Wand einzulegen.
Die Brandschutzschnur soll auf Unterseite der
Treppenläufe eingelegt werden.

Die Untersicht der Treppenläufe ist nach Einlage der
Brandschutzschnur fachgerecht durch PU (Brandschutz
beachten) zu verlegen.
Menge: 22,000 m

#### 03.60 Gerüstbauarbeiten

**03.60.0010 Gerüststatik**
Erstellung der Gerüstbaustatik, mit folgenden
Mindestangaben, zur Prüfung und Freigabe an Objektüberwachung und AG:
- Position Fassadengerüste, Abstandsmaße zur Fassade
- Position Gerüstanker
- Position Treppentürme
- Position/Zugang Bauaufzug
Vorlage der Statik, 2 Wochen nach Beauftragung.
Menge: 1,000 psch

**03.60.0020 Grobplanung für Gerüstmontagen**
Herstellung eines Grobplanunms im Aufstellbereich der
Fassadengerüste, inkl. umlaufenden 1,5m
Begehungs-streifen.
Menge: 1,000 psch

**03.60.0030 Fassadengerüst, Lastklasse 3, W09, Aufbau**
Längenorientiertes Standgerüst für Rohbau- und
Fassadenarbeiten (Fenster+WDVS), ohne Bekleidung, gemäß
DIN EN 12811-1 und DIN EN 12810-1 aufbauen.
-Bauart: längenorientiertes Standgerüst
-Leistungsumfang: Aufbau u- Vorhalte
-Einsatzort: außen
-Standfläche: eben, normal belastbar
-Einzurüstende Fläche: senkrecht, keine Vorsprünge
-Höhe einzurüstende Fläche: ca. 12 m
-Höhenklasse: H2
-Bekleidung: A (ohne Bekleidung)
-Zugang: LA (mit Leiter)
-Lastklasse: 3 (bis 2 kN/m²)
-System-/Breitenklasse: W09
Menge: 1020,000 m2

**03.60.0040 Fassadengerüst, Lastklasse 3, W09, Gebrauchsüberlassung**
Gebrauchsüberlassung des längenorientierten
Standgerüsts für Fassadenarbeiten.
-Lastklasse: 3 (bis 2 kN/m²)
-System-/Breitenklasse: W09
Menge: 32640,000 m2Wo

**03.60.0050 Fassadengerüst, Lastklasse 3, W09, Abbau**
Längenorientiertes Standgerüst für Fassadenarbeiten,
ohne Bekleidung, gemäß DIN EN 12811-1 und DIN EN
12810-1 abbauen.
-Bauart: s. Vorpos.
-Lastklasse: 3 (bis 2 kN/m²)
-System-/Breitenklasse: W09
Menge: 1020,000 m2

**03.60.0060 Zulage, für das Bauen des Gerüstes auf dem Bestandsdach**
-aufwendiger Materialtransport
-inkl. Schutz des Gründaches durch vollflächige
Schutzlage, Bautenschutzmatte, unter dem Fassadengerüst
-sicherer Lastabtrag auf 2. Lagige Abdichtung mit
Dachdämmung
-Fassadenlänge: ca. 8,00m
-Fassadenhöhe: ca. 5,00m
Menge: 40,000 m2

**03.60.0070 Belagverbreiterung innen, 0,30 m, Aufbau**
Belagverbreiterung an längenorientierten Standgerüst,
Innenseite, aufbauen.
-Leistungsumfang: Aufbau
-Breite: 0,30 m (1 Belag)
-Lastklasse : wie Vorposition
Menge: 425,000 m

**03.60.0080 Belagverbreiterung innen, 0,30 m, Gebrauchsüberlassung**
Gebrauchsüberlassung der Belagverbreiterung, innen.
Breite: 0,30 m (1 Belag)
Menge: 13600,000 mWo

**03.60.0090 Belagverbreiterung innen, 0,30 m, Abbau**
Belagverbreiterung an längenorientierten Standgerüst,
Innenseite, abbauen.
-Leistungsumfang: Abbau
Menge: 425,000 m

**03.60.0100 Absturzsicherung, Innengeländer, Aufbau**
Innengeländer als wandseitigen Seitenschutz bzw.
Absturzsicherung am Fassadengerüst aufbauen, bestehend
aus Geländerholm, Zwischenholm und ggf. Bordbrett. Das
Geländer ist überall dort anzubringen, wo der Abstand
zur Wand mehr als 30 cm beträgt.
-Leistungsumfang: Aufbau
Menge: 425,000 m

**03.60.0110 Absturzsicherung, Innengeländer, Gebrauchsüberlassung**
Gebrauchsüberlassung der Seitenschutz/Innengeländer am
Fassadengerüst.
Menge: 13600,000 mWo

**03.60.0120 Absturzsicherung, Innengeländer, Abbau**
Innengeländer als wandseitigen Seitenschutz bzw.
Absturzsicherung am Fassadengerüst abbauen, bestehend
aus Geländerholm, Zwischenholm und ggf. Bordbrett.
Menge: 425,000 m

**03.60.0130 Gerüstüberbrückung, Schwerlast-Gitterträger, Aufbau**
Gerüstüberbrückung des Fassadengerüsts über Öffnungen
und freizuhaltenden Flächen mit
Schwerlast-Gitterträger,
aufbauen.
Menge: 24,000 m

**03.60.0140 Gerüstüberbrückung, Schwerlast-Gitterträger, Gebrauchsüberlassung**
Gebrauchsüberlassung für Gerüstüberbrückung mit
Schwerlast-Gitterträger.
Menge: 768,000 mWo

**03.60.0150 Gerüstüberbrückung, Schwerlast-Gitterträger, Abbau**
Gerüstüberbrückung des Fassadengerüsts über Öffnungen
und freizuhaltenden Flächen mit
Schwerlast-Gitterträger,
abbauen.
Menge: 24,000 m

**03.60.0160 Treppenturm, vorgebaut, Lastklasse 4, 0,75-1,00 m, Aufbau**
Treppenturm gemäß DIN EN 12811-1, vorgebaut vor
Fassadengerüst, aufbauen, inkl. Doppelhandlauf und
Stirngeländer. Verankerung am Gerüst.
-Leistungsumfang: Aufbau
-Lage: außen
-Laufbreite: 0,75 - 1,00 m
-Lastklasse: 4 (bis 3 kN/m²)
-Grundfläche: ca. 2,50/2,50 m
-Höhe: ca. 12 m
Menge: 24,000 m

**03.60.0170 Treppenturm, vorgebaut, Lastklasse 4, 0,75-1,00 m, Gebrauchsüberlassung**
Gebrauchsüberlassung für Treppenturm, vorgebaut.
Leistungsumfang: Gebrauchsüberlassung
Menge: 768,000 mWo

**03.60.0180 Treppenturm, vorgebaut, Lastklasse 4, 0,75-1,00 m, Abbau**
Treppenturm gemäß DIN EN 12811-1, vorgebaut vor
Fassadengerüst, abbauen, inkl. Doppelhandlauf,
Stirngeländer und der Verankerung am Gerüst.
-Leistungsumfang: Abbau
-Lage: außen
-Laufbreite: 0,75 - 1,00 m
-Lastklasse: 4 (bis 3 kN/m²)
-Grundfläche: ca. 2,50/2,50 m
Menge: 24,000 m

**03.60.0190 Dachauftritt vom Treppenturm aus herstellen**
als Zulageposition für liefern, herstellen und
demontieren,
inklusive 2 Umbauten bei Bearbeitung der Dachfläche
durch das Gewerk Dachdecker.
Phase 1: Aufbau nach Rohbaudecke für Attikaerstellung
Phase 2: Umbau für Dampfsperrenausführung
Phase 3: Umbau für Dämmung/Dachdichtung
inkl. Schutzbelag aus Gummischrot.

Abrechnung für diese Position: 1x pauschaler
Mehraufwand
für vor beschriebene Leistungen!
Leistung beginnt ab OK Treppenturm.
Menge: 1,000 psch

**03.60.0200 Zulage Gerüstplane für seitlichen Bestandsbauanschluss**
als Staub- und Sichtschutz,
beidseitig am Bestandsbau in ca. 4m breitem Streifen
liefern, vorhalten und abbauen.
Menge: 88,000 m2

**03.60.0210 Bauaufzug 500kg**
Bauaufzug als Transportbühne für Personen und Lasten
für den Materialtransport an der Außenseite vom Gebäude
betriebsfertig aufbauen, vorhalten und nach Abschluss
der Arbeiten wieder abbauen.
-Höhe: befahrbar bis OK Attika - Zugang Dach, ca. 10,0m
-mind. Tragkraft: 500kg
-Inkl. Absetzplattform, ca. 2,0 m tief,  1Stk/Etage -
-Zugang über Gerüst in das Gebäude, inkl. Etagentor.
Die Absetzplattform und das Gerüst ist so zu bauen,
dass die Absetzplattform, OK Rohbaudecke sitz.
Grundvorhaltedauer: 4 Wochen
Menge: 1,000 psch

**03.60.0220 Bauaufzug, Vorhaltezeitverlängerung: 1 Monat**
Bauaufzug, Vorhaltezeiteverlängerung: 1 Monat
Menge: 6,000 St/M

#### 03.70 Stundenlohnarbeiten

**03.70.0010 Regiestunden Facharbeiter**
Regiestunden Facharbeiter
Stunde auf Anordnung der Objektüberwachung zum
Nachweis.
Menge: 10,000 h

**03.70.0020 Regiestunden Helfer**
Regiestunden Helfer
Stunde auf Anordnung der Objektüberwachung zum
Nachweis.
Menge: 10,000 h

#### 03.80 Blitzschutz- und Erdungsanlagen

*Hinweis*

*Hinweis*
Qualitätsbeschreibung, Liefer- und Leistungsumfang

Die Errichtung der Erdungsanlage darf nur von einer
beim Versorgungsnetzbetreiber eingetragenen Elektro-/
Blitzschutz-Fachfirma erfolgen.

Für die Ausführung der Anlagen sind folgende allgemeine
Normen, Vorschriften und Richtlinien zu beachten:

Landesbauordnung einschl. Verwaltungsvorschriften

Sämtliche DIN / VDE-Normen, soweit zutreffend, im
Besonderen:

Normenreihe DIN EN 62305-1 . -4 (VDE 0185-305-1 . -4)
Blitzschutz

DIN VDE 0100-443:2007-06
Errichten von NS-Anlagen, Schutzmaßnahmen, - Schutz bei
Überspannungen infolge atmosphärischer Einflüsse oder
von Schalthandlungen

DIN VDE 0100-444:2010-10
Errichten von NS-Anlagen, Schutzmaßnahmen, - Schutz bei
Störspannungen und elektromagnetischen Störgrößen

DIN VDE 0100-534:2009-02
Errichten von NS-Anlagen, Auswahl und Errichtung
elektrischer Betriebsmittel, - Überspannungs-
Schutzeinrichtungen

DIN VDE 0100-540:2007-06
Errichten von NS-Anlagen, Auswahl und Errichtung
elektrischer Betriebsmittel, - Erdungsanlagen,
Schutzleiter und Schutzpotentialausgleichsleiter

Bei der Ausführung der Anlage sind die
architektonischen Belange zu berücksichtigen. Der
Schutzwert der Blitzschutzanlage darf hierdurch jedoch
nicht verringert werden.

Fundament-/Ringerder, Potentialausgleichsleiter sowie
Ableitungen können nicht in einem Arbeitsgang verlegt
werden, sondern müssen während der Bauzeit mit
Unterbrechungen und immer nach Absprache mit der
ausführenden Baufirma verlegt werden. Dieser
Mehraufwand bei der Verlegung ist in den
Einheitspreisen einzukalkulieren und wird nicht
gesondert vergütet.

Alle Potentialausgleichsleiter und Ableitungen sind im
Stahlbeton im Abstand von ca. 2 m elektrisch leitend
mittels Klemmen mit dem Bewehrungsstahl zu verbinden.

Die Einhaltung eines Erdungswiderstandes von unter 10
Ohm ist gefordert.

Werden Erder zusammen mit unverzinkter Stahlbewehrung
verlegt, so ist vorzugsweise unverzinktes Material
einzusetzen.

Wird die Erdungsanlage in verschiedenen Bauabschnitten
erstellt, so ist die Lage der Erdleitungsenden zu
kennzeichnen und die Erden zum Anschluß der
Erdleitungen für die weiteren Bauabschnitte mit
Verbindungslaschen vorzusehen und gegen
Korrosionsschäden dauerhaft zu schützen.

Dieser Mehraufwand bei der Verlegung ist in den
Einheitspreise einzukalkulieren und wird nicht
gesondert vergütet.

Ausdrücklich wird darauf hingewiesen, daß die
Einheitspreise der einzelnen Positionen des
Leistungsverzeichnisses die Lieferung einschließlich
aller benötigten Zubehör-, Verbindungs-, Verdrahtungs-
und Befestigungsmaterialien, sowie die betriebsfertige
Montage enthalten müssen. Die Anlagen sind von den
Verantwortlichen des Bauherrn bauabschnittsweise
abnehmen zu lassen. Die Freigabe zum Betonieren erteilt
der Verantwortliche des Bauherrn.

*Hinweis*
Fundamenterder/PA-Leiter aus Stahl St/tZn
Anschlussfahne aus Rundstahl St/tZn nach DIN 48 801
verzinkt nach DIN 50 976, mindestens 1,0 m aus dem
Beton bzw. über Terrain, einschließlich notwendigem
Befestigungs-, Verbindungs- und
Korrosionsschutzmaterial, liefern, montieren und
anschließen

**03.80.0010 Fundamenterder/Potentialausgleichsleiter St/tZn, d = 10 mm**
Fundamenterder/Potentialausgleichsleiter aus St/tZn, d
= 10 mm, Verlegung zwischen Bewehrungslagen,
in Teillängen

liefern, montieren und betriebsfertig anschließen.
Menge: 970,000 m

*Hinweis*
Ableitung aus Rund- / Flachstahl St/tZn, V4A Stahl
Ableitung aus Rund- oder Flachstahl St/tZn nach DIN 48
801, verzinkt nach DIN 50976, mindestens 50 µm, V4A-
Stahl bzw. Aluminiumlegierung AlMgSi, in Aussparungen,
Schächten und Schalungen, einschließlich notwendigem
Befestigungs-, Verbindungs- und
Korrosionsschutzmaterial, liefern, montieren und
anschließen

**03.80.0020 Runddraht St/Zn**
den Einsatz bei Blitzschutz- oder Erdungsanlagen
Werkstoff: St/tZn
Querschnitt: 78mm 2
Normenbezug: DIN EN 50164-2
Ø Leiter: 10mm
in Teillängen

liefern, montieren und betriebsfertig anschließen.
Menge: 156,000 m

**03.80.0030 Kreuzverbinder Rd 8-10 / Rd 8-10 mm**
Kreuzverbinder St/tZn
Werkstoff-Klemme: St/tZn
Klemmbereich Rd 8-10 / Rd 8-10
Normenbezug: DIN EN 50164-1
Schraube M8x25mm

liefern, montieren und betriebsfertig anschließen.
Menge: 210,000 St

**03.80.0040 Kreuzverbinder Fl: 30 / Fl: 30 mm**
Werkstoff-Klemme: St/tZn
Klemmbereich Fl: 30 / Fl:  30 mm
Normenbezug: DIN EN 50164-1
Schraube M8x25mm

liefern und montieren.
Menge: 10,000 St

**03.80.0050 SV-Klemme St/tZn**
für ober- und unterirdische Verbindungen
für Kreuz- und T-Verbindungen, mit Verdrehschutz der
Schrauben
Werkstoff-Klemme: St/tZn
Klemmbereich Rd / Rd: 7-10 / 7-10 mm
Klemmbereich Rd / Fl: 7-10 / 30 mm
Klemmbereich Fl / Fl: 30 / 30 mm
Normenbezug: DIN EN 50164-1

liefern und montieren.
Menge: 528,000 St

*Hinweis*
Erdungsfestpunkt mit Anschlußplatte und Kunststoffring
Farbe gelb
Erdungsfestpunkt mit Anschlußplatte und Kunststoffring
Farbe gelb, Abdeckung aus Kunstoff, mit verpreßter
Anschlussachse,  Wandeinbau, mit farbiger Schutzkappe,
komplett mit Anschluss-, Verbindungsklemmen und allem
Zubehör, liefern, montieren, mit Anschlussfahne/
Ableitung verbinden sowie nach dem Betonieren
Anschlussplatte vom Betonauftrag entfernen und säubern

**03.80.0060 Erdungsfestpunkt V4A, Anschlussgewinde M10/12**
Erdungsfestpunkte als korrosionsfreien Anschluss
z.B. der Ableitung an die Bewehrung von Gebäuden
oder an die Erdungsanlage für den
Schutzpotentialausgleich und/oder den
Funktionspotentialausgleich
Typ M mit MV-Klemme für Rundleiter 8-10 mm
Bauform mit geringem Platzbedarf in der Schalung
Anschlussgewinde: M10 / M12
Werkstoff Platte: NIRO (V4A
Werkstoff-Nr.: 1.4571 / 1.4404 / 1.4401
ASTM / AISI:: 316Ti / 316L / 316
Kurzschlussstrom (50 Hz): 9,3 kA
Normenbezug: DIN EN 62561-1

liefern und montieren.
Menge: 8,000 St

**03.80.0070 Messen, Prüfen und Dokumentation Erdungsanlage**
Messen, Prüfen und Dokumentation der gesamten
mangelfreien Erdungsanlage, bestehend aus:
- gemessene Widerstandswerte aller Trennstellen sowie
Potentialausgleichsanschlüsse auflisten einschl.
Prüfbericht
- Anlagenbeschreibung und Revisionszeichnung nach DIN
EN 62305 (VDE 0185-305) erstellen
- Fotodokumentation des Zustandes der Erdungsanlage bei
Errichtung und Übergabe sowie wichtiger Details und
später nicht mehr zugänglicher Bauteile
in dreifacher Ausführung farbig, eingeheftet in drei
Ringordner sowie in einfacher Ausführung im PDF- und
DWG-Format auf Datenträger CD/DVD
Menge: 1,000 Psch

USt %: 19,00
